# Angebotsaufforderung (GAEB DA XML 3.2, DA83)
Währung: EUR
Erstellt mit: GXML Toolbox V3.3 R20230829, iTWO_64 V24.0.454, 12.05.2025

## 01-271 ISO-Fenster
Datum: 12.05.2025

*Hinweis: Kurze Ausführungsbeschreibung und Bauzeiten*
Kurze Ausführungsbeschreibung:

Im Rahmen der Gesamtmodernisierung der Gebäude werden die Fenster und Balkonelemente ausgetauscht.

Die Arbeiten dienen als Vorarbeit für die Aufbringung eines WDVS mit einer Putzoberfläche

Bauzeit:

Die Arbeiten beginnen vorraussichtlich am 01.08.2025 und sind spätestens bis zum 31.12.2025 abzuschliessen.

Die Einbautermine werden duch den AN in Abstimmung mit den Mietern terminiert. Die Arbeiten beginnen im Erdgeschoss ohne Gerüst, dass für die Arbeiten in den weiteren Geschossen beilaufend aufgebaut wird.

Der Zustand bzw der Schadensumfang der Bestandsfenster ist vor der Demontage ist zu dokumentieren und Wohngsweise zuzuordnen.

*Hinweis: Besondere Vertragsbedingungen*
Besondere Vertragsbedingungen

Es gelten ausschließlich die Vertragsbedingungen des Auftraggebers. Abweichende Bedingungen des Auftragnehmers erkennt der Auftraggeber nicht an, auch dann nicht, wenn er ihnen nicht ausdrücklich widersprochen hat. Sie finden daher keine Anwendung, es sei denn, der -Auftraggeber stimmt ihrer Geltung ausdrücklich schriftlich zu.

Soweit im Einzelfall nichts Abweichendes schriftlich vereinbart wird, gelten die "Allgemeinen Vertragsbedingungen für die Ausführung von Bauleistungen DIN1961 (VOB Teil B) Ausgabe 2019 sowie die Allgemeinen Technischen Vertragsbedingungen für Bauleistungen (VOB Teil C) in der jeweis neuesten Fasssung.

Zur Leistungsbeschreibung (LV)

Alle im Leistungsverzeichnis beschriebene Positionen verstehen sich als betriebsbereite abnahmefähige fix- und fertig Leistung inkl. aller Materiallieferungen, Hilfmittel, Betreibsstoffe, Maschinen etc., die zur fachgerechten Erbringung der Leistun erforderlich sind.
Sollte im Leistungstext eine unzureichende Beschreibung sein, ist dies vom Bieter zu ergänzen und in den Einheitspreisen mit einzukalkulieren.

Abbruchgut, Verpackungen etc. sind vom Auftragnehmer eingenverantwortlich, ordnungsgemäß zu entsorgen und in den Einheitspreisen mit einzukalkulieren. Eine gesonderte Vergütung erfolgt nicht.

Die im LV angegebenen Massen beziehen sich auf fertig eingebaute Massen. Verschnitt etc. ist vom Bieter selbst zu berücksichtigen und wird nicht extra vergütet.

Jedes Gewerk hat entsprechendegeeignete Schutzmaßnahmen zum Schutz vor Verschmutzungen und Beschädigungen bereits vorangegangener Gewerke mit einzukalkulieren. Eine Extravergütung erfolgt nicht.

Angebotsunterlagen

Der Anbieter hat sich über die ausgeschriebenen und von ihm angebotenen Leistungen vollständige Klarheit zu verschaffen.

Sollte die anbietende Firma Bedenken gegen die geplante Ausführung haben, so ist dieses im Angebot schriftlich bekannt zu geben. Spätere Einwendungen oder Nachforderungen können nicht berücksichtigt werden, desgleichen nachträgliche Einwendungen wegen Erschwernis der Arbeiten, Unkenntnis der Baustelle und der Montageverhältnisse. Änderungsvorschläge oder Nebenangebote sind zugelassen.

Ausführungsgrundlagen

Der Auftragnehmer hat Montagezeichnungen anzufertigen. Dabei sind bauliche Änderungen während der Montageplanung und Ausführung zu berücksichtigen und mit der Fachbauleitung abzustimmen.

Die Maße für die Ausführung sind am Bau zu entnehmen. Die hierfür anfallenden Kosten sind in die Einheitspreise einzukalkulieren. Mit Nebengewerken, die die vom Auftragnehmer zu erbringenden Leistungen funktionell oder platzmäßig beeinflussen und die umgekehrt durch seine Leistungen beeinflusst werden können, sind die erforderlichen Koordinierungen in Zusammenarbeit mit dem Ingenieurbüro durchzuführen.

Der Auftragnehmer hat die komplette Montageplanung zu erstellen. Die Zeichnungen sind eindeutig, auch auf den Bau bezogen, zu vermaßen und müssen alle für eine Prüfung erforderlichen Schnitt- und Detailzeichnungen enthalten. Alle Geräte sind in diesen Zeichnungen mit den Positionsnummern des Leistungsverzeichnisses zu kennzeichnen.

Aufmasse und Werksplanung
die Massvorgaben der Fenster sind örtlich zu kontrollieren und eine Werksplanung zu erstellen

Rechnungsstellung
Die Abrechnung erfolgt entsprechend der Hausnummern und zugeordnet zu den jeweiligen Wohnungen

Einbautermine
Der Bauherr meldet über die Verwaltung die grundsätzlichen Einbauzeit der Fenster an.
Der Auftragnehmer muss die Einbautermine dann gemäß der übergebenen Mieterliste selbständig durchführen.

Rechnungsstellung:

- Die Leistungen sind nach Fertigstellung pro Hauseingang abzurechnen.
- Eine Teilschlussrechnung kann nach Fertigstellung des gesamten Blockes erstellt werden.

*Hinweis: Vorbemerkung Baustelleneinrichtung*
Transport der Geräte und Maschinen

Die Baustelleneinrichtung für alle beschriebenen (Bau)Leistungen
beinhaltet insbesondere alle erforderlichen Förder- und
Transportanlagen, Geräte, Werkzeuge, Einzäunung Lagerflächen, Zufahrten, Wasser- und E-Zuleitungen zu den Verbraucherstellen.

Wasser und Baustrom  werden bauseits im Bereich des Baufeldes an 2 zentralen Punkten kostenlos zur Verfügung gestellt.

Zuleitungen zu den Verbraucherstellen sind selbständig herzustellen und vorzuhalten.

Schutz der Arbeiten vor Unfallgefahren, Witterungseinflüssen und Diebstahl durch den AN

Während der Bauzeit ist die Baustelle in einem sauberen Zustand zu halten und regelmäßig aufzuräumen.
Reinigung der Baustelle nach Fertigstellung der Baumaßnahme.

Nutzung der vorgesehenden Flächen zu Lagerung und Stellung der Container

Bauseits Stellung von Peronalcontainern in der Freifläche in ausreichender Anzahl.

Nutzung der Fahrzeuge für Pausen etc. ist nicht zulässig

Hinweis
Baustellen WC und Container bauseits

Feuerwehrzufahrten und Stellflächen
Die Feuerwehrzufahrten und Abstellflächen gem. des beiliegenden Lageplanes dürfen für die Baustelleneinrichtung nicht genutz werden. Diese Bereiche sind ständig freizuhalten.
Kurzfristige Nutzung für Materiallieferung, Be- und Entladen ist zulässig

*Hinweis: Tischlerarbeiten Technische Vorbemerkungen*
Tischlerarbeiten Technische Vorbemerkungen

Mitgeltende Normen und Regeln

Allgemeines

Es gelten jeweils die Normen und Regeln in der zum Vertragsschluss gültigen Fassung, einschließlich der Änderungen, Berichtigungen und Beiblätter.

Soweit in der Leistungsbeschreibung auf Technische Spezifikationen, z. B. nationale Normen, mit denen Europäische Normen umgesetzt werden, europäisch technische Bewertungen, gemeinsame technische Spezifikationen, Internationale Normen, Bezug genommen wird, werden auch ohne den ausdrücklichen Zusatz: "oder gleichwertig", immer gleichwertige Technische Spezifikationen in Bezug genommen.

DIN 16830-3
Fensterprofile aus hochschlagzähem Polyvinylchlorid (PVC-HI) - Teil 3: Profile mit beschichteten, farbigen Oberflächen; Anforderungen

DIN 18540
Abdichten von Außenwandfugen im Hochbau mit Fugendichtstoffen

DIN 18542
Abdichten von Außenwandfugen mit imprägnierten Fugendichtungsbändern aus Schaumkunststoff - Imprägnierte Fugendichtungsbänder - Anforderungen und Prüfung

DIN EN 826
Wärmedämmstoffe für das Bauwesen - Bestimmung des Verhaltens bei Druckbeanspruchung

DIN EN 1192
Türen - Klassifizierung der Festigkeitsanforderungen

DIN EN 1522
Fenster, Türen, Abschlüsse - Durchschusshemmung - Anforderungen und Klassifizierung

DIN EN 12207
Fenster und Türen - Luftdurchlässigkeit - Klassifizierung

DIN EN 12208
Fenster und Türen - Schlagregendichtheit - Klassifizierung

DIN EN 12210
Fenster und Türen - Widerstandsfähigkeit bei Windlast - Klassifizierung

DIN EN ISO 21306-1
Kunststoffe - Weichmacherfreie Polyvinylchlorid (PVC-U)-Werkstoffe - Teil 1: Bezeichnungssystem und Basis für Spezifikationen

DGUV Regel 109-606
Branche Tischler- und Schreinerhandwerk für den Arbeitsschutz
Herausgeber: Deutsche Gesetzliche Unfallversicherung e.V. (DGUV)

ift-Richtlinie FE-06/2
Prüfung von mechanischen und stumpf geschweißten T-Verbindungen bei Kunststofffenstern
Herausgeber: ift Rosenheim

ift-Richtlinie FE-11/1
Nutzungssicherheit an kraftbetätigten Fenstern und Fenstertüren
Herausgeber: ift Rosenheim

IVD-Merkblatt Nr. 4
Abdichten von Fugen im Hochbau mit aufzuklebenden Elastomer-Fugenbändern
Herausgeber: Industrieverband Dichtstoffe e.V. (IVD)

IVD-Merkblatt Nr. 9
Spritzbare Dichtstoffe in der Anschlussfuge für Fenster und Außentüren. Grundlagen für die Ausführung
Herausgeber: Industrieverband Dichtstoffe e.V. (IVD)

IVD-Merkblatt Nr. 26
Abdichten von Fenster- und Fassadenfugen mit vorkomprimierten und imprägnierten Fugendichtbändern (Kompribänder)
Herausgeber: Industrieverband Dichtstoffe e.V. (IVD)

RAL-GZ 716
Kunststoff-Fensterprofilsysteme - Gütesicherung
Herausgeber: RAL Deutsches Institut für Gütesicherung und Kennzeichnung e.V.

Fenster und Fenstertüren

Der Aus- und Einbau von Fenstern und Türen zum Austausch oder zur Aufarbeitung ist so aufeinander abzustimmen, dass der Witterungsschutz des Gebäudes zu jeder Zeit gewährleistet ist. Dem Auftragnehmer steht es frei, stattdessen auf seine Kosten die Öffnungen vorübergehend provisorisch zu schließen; dabei muss das Provisorium lichtdurchlässig sein. Zur Aufarbeitung hat der Auftragnehmer die Wahl, ob das auf der Baustelle oder in der Werkstatt erfolgt. Entscheidet er sich für die Werkstatt, wird der Transport nicht gesondert vergütet.

Vom Auftragnehmer sind auf Verlangen Detailzeichnungen über die Ausbildung der Fensterprofile sowie der Anschlüsse zum Bauwerk und zu den Fensterbänken vorzulegen.

Die Angaben des Systemherstellers der Fensterprofile sind bindend für die konstruktive Ausbildung und die Profilauswahl. Die Herstellerrichtlinien sind auf Verlangen vorzulegen.

Elastische Dichtstoffe müssen überstreichbar sein.

Die Angaben des Systemherstellers der Kunststofffensterprofile sind bindend für die konstruktive Ausbildung und die Materialauswahl. Insbesondere sind die zusätzlichen Verstärkungen bei Veränderung der Fenstergröße zu beachten. Die Herstellerrichtlinien sind auf Verlangen vorzulegen.

Wenn im Leistungstext nichts anderes vorgegeben wird, gilt die Schallschutzklasse 2 nach VDI 2719.

Türen

Die Öffnungsrichtung von Türen ist vor der Bestellung oder Fertigung der Türen vor Ort gemeinsam mit dem Auftraggeber oder der Bauleitung endgültig festzulegen.

Sonstige Angaben

Der Auftragnehmer hat dafür Sorge zu tragen, dass während der Ausführung seiner Leistungen immer mindestens ein fließend deutsch sprechender Mitarbeiter seiner Firma auf der Baustelle anwesend ist.

Zu den auf der Baustelle vorzuhaltenden Ausführungsunterlagen zählt neben den Ausführungsplänen auch eine Ausfertigung dieser Leistungsbeschreibung.

*Hinweis: Technische Ausführung Fensterkonstruktion*
Technische Ausführung wie folgt:
-
- Profilsystem: GEALAN S9000
- Blendrahmensystem: BLR 6002 MD -70mm
- Flügelsystem: Flügel 6003 -82mm
- Rahmenfarbe außen-innen: Weiß
- Flügelfarbe außen-innen: Weiß
- Dichtung außen - innen: Grau Grau
- Glas: 4/12/4/12/4 Ug. 0,6
- Glasleisten: Gerundet/ Rund
- Beschlag: Siegenia im Standard mit 4 Pilzkopfverriegelungen nach RC1 N
- Gesamt U-Wert: kleiner/gleich 0,95
- Fensterbankanschlußprofil
- "Warme Kante" SZR Kunststoffrandverbund

Hinweis zur Glasfüllung:
Sämtliche Glasfüllungen sind als Dreifachverglasung auszuführen.

Berechnungen der jeweiligen Fenster Gesamt U-Werte sind zu erbringen

Fenster- bzw. Türenskizzen sind Innenansichten

Montageleistung: Ausbau und Entsorgung der alten Elemente sowie die fachgerechte Montage der Elemente nach den anerkannten Regeln der Technik: Befestigen, Ausschäumen, Setzen eines äußeren Fugendichtbandes, sowie Einbringen einer inneren Fensterflexfolie oder 3-Ebenen-Dichtband (Trioplex), sowie Verleistung.
Inkl. sämtlicher Anarbeitungsarbeiten im Bestand

Vor den Arbeiten ist der Instandsetzungsaufwand für die jeweiligen Fenster in den Wohnungen festzustellen und in die Einheitspreise einzuarbeiten. Vergütung nach ges. Position

Die Fenster sind so ein- und auszubauen, dass auf der Oberfläche innenseitig keine Beschädigungen entstehen.
Beschädigungen am Mauerwerk durch den Ausbau verursacht, müssen so instandgesetzt werden, dass ein fachgerechter Einbau möglich ist.
Sollten größere bestehende Beschädigungen am Mauerwerk erkannt werden, ist dies der Bauleitung zu melden.
Die Fenster sind planeben zum Außenwandabschluss einzubauen, sodass das WDVS ohne Versatz eingebaut werden kann. Fugendichtband als APU-Leiste bauseits.
Innenseite ist zu versiegeln.

### Bereich 1 Immenbarg 10 Immenbarg 6/8

#### Abschnitt 1.1 Zubehör

**1.1.10 Dokumentation Instandsetzungsaufwand je Wohnung**
*** Pauschalposition
Instandhaltungsbedarf der alten Fenster, je Wohnung nach bauseits gestellter Aufstellung erfassen
Menge: 1,000 psch

**1.1.20 Mehrpreis RC2N Beschlag mit abschließbaren Fenstergriff**
*** Bedarfsposition ohne GB
Mehrpreis RC2N Beschlag mit Abschließbaren Fenstergriff Ausführung der EG-Positionen und abschliessbarer Griffolive in weiss inkl 4 Stück Schlüssel
Preis pro Flügel
Menge: 1,000 St

**1.1.30 Liefern und enbauen AEROMAT mini (1 Paar)**
AEROMAT mini
Außenluftdurchlass (Dauerlüfter) zum Einbau in den Fensterfalz
Lüftergehäuse 125 mm lang, 9,5 mm hoch und 21,3 mm breit zum Einbau in Holz-, Kunststoffoder Aluminiumfenster. Mit integrierter Volumenstrombegrenzung über eine Regelklappe,
sowie integrierter Dichtung zur Abdichtung des Gehäuses gegenüber dem Rahmen- bzw.
Flügelprofil und Abdichtung zu Zubehörbauteil AEROMAT mini Drehverschluss.
Die Befestigung des AEROMAT mini erfolgt mit zwei Schrauben.
Bauteil bei geschlossenem Fenster von außen nicht sichtbar.
Material: UV-beständiger Kunststoff für alle Teile.
Farbe: RAL 9016 weiß.
Luftleistung: bis zu 6 m3
/h bei 10 Pa und paarweisem Einbau abhängig vom Fensterprofil.
Fabrikat:
SIEGENIA AEROMAT min
Menge: 64,000 St

*Hinweis: Absturzsicherungen*
Absturzsicherungen im Bereich der Fenster deren Brüstungshöhen nicht die erforderlichen Absturzhöhen gem Baurecht aufweisen. Grundsätzlich sit die im bereich der Wohnzimmer anzusetzten. Eine Örtliche Festlegung ist dann erforderlich. die Detailplanung ist der Bauleitung vorzulegen. einen örtliche Prüfung der anderen Brüstungshöhen sit durchzuführen und dann der Bauleitung zu melden.

**1.1.40 Absturzsicherung für niedrige Brüstungshöhen aus 30 mm**
*** Bedarfsposition ohne GB
Absturzsicherung für niedrige Brüstungshöhen aus 30 mm Rundrohr
Rundrohr Ø 30 mm und Rohrhalter aus Edelstahl V4A · B·
Frontale Befestigung auf Fensterrahmen
Befestigungsmittel an Fensterrahmen für Traglasten bis zu 16,3 kN (Zugkraft) bzw.16,7 kN (Querkraft) ·
Geeignet für Kunststofffenster mit Stahlarmierung,  aus vorherigen Fensterpositionen.
Abrechnung nach Aufmass
Hinweis: zur Ausführung
Die Wohnzimmerfenster mit nicht ausreichender Absturzhöhe sind zu ertüchtigen
2 Stäbe EG - 3.OG
3 Stäbe 4OG - 7 OG
 Fenster werden bauseits definiert

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Menge: 90,000 m

*Hinweis: Besondere Leistungen*

**1.1.50 Innenfensterbank Sprela ohne Nase weiß, Ausladung 250 mm,**
*** Bedarfsposition ohne GB
Innenfensterbank Sprela ohne Nase weiß, Ausladung 250 mm, inkl. Endkappen
Menge: 1,000 m

#### Abschnitt 1.2 Fenster Immenbarg 10

**1.2.10 1-flügliges Fenster Typ 1**
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
1-teiliges Fenster

Größe  1000 mm x 1100 mm
Material  PVC
Profilsystem  Galean S 9000 MD
Farbe  Weiß., Grundkörper Weiß (GKF)
Dichtung  Grau
Rahmen  6002 Blendrahmen 70 mm
Verstärkung: Kammer 1: 6709 Aussteifung 26.5x26.5x1.5 mm
Flügel  6003 Flügel 82 mm
Verstärkung: Kammer 1: 6714 Aussteifung 43x26.5x2 mm, Kammer 2: Ohne Verstärkung
Beschlag  Dreh-Kipp links
Griff  Fenster (Öffnung 1)
Fenstergriff Farbe weiß
Glas / Füllung  Wärmedämmglas 4-12-4-12-4 Swisspacer Ultimate
Menge: 8,000 Stk

**1.2.20 1-flügliges Fenster Typ 2**
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
1-teiliges Fenster

Größe  1150 mm x 1200 mm
Material  PVC
Profilsystem  Galean, S 9000 MD
Farbe  Weiß., Grundkörper Weiß (GKF)
Dichtung  Grau
Rahmen  6002 Blendrahmen 70 mm
Verstärkung: Kammer 1: 6709 Aussteifung 26.5x26.5x1.5 mm
Flügel  6003 Flügel 82 mm
Verstärkung: Kammer 1: 6714 Aussteifung 43x26.5x2 mm, Kammer 2: Ohne Verstärkung
Beschlag  Dreh-Kipp links
Griff  Fenster (Öffnung 1)
Fenstergriff Farbe weiß
Glas / Füllung  Wärmedämmglas 4-12-4-12-4 Swisspacer Ultimate
Menge: 21,000 Stk

**1.2.30 1-flügliges Fenster Typ 3**
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
1-teiliges Fenster

Größe  1550 mm x 1400 mm
Material  PVC
Profilsystem  Galean, S 9000 MD
Farbe  Weiß., Grundkörper Weiß (GKF)
Dichtung  Grau
Rahmen  6002 Blendrahmen 70 mm
Verstärkung: Kammer 1: 6709 Aussteifung 26.5x26.5x1.5 mm
Flügel  6003 Flügel 82 mm
Verstärkung: Kammer 1: 6714 Aussteifung 43x26.5x2 mm, Kammer 2: Ohne Verstärkung
Beschlag  Dreh-Kipp links
Griff  Fenster (Öffnung 1)
Fenstergriff Farbe weiß
Glas / Füllung  Wärmedämmglas 4-12-4-12-4 Swisspacer Ultimate
Menge: 12,000 Stk

**1.2.40 Treppenhausfenster**
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
3-teiliges Fenster

Größe  2300 mm x 1500 mm
Material  PVC
Profilsystem  Galean, S 9000 MD
Farbe  Weiß., Grundkörper Weiß (GKF)
Dichtung  Grau
Rahmen  6002 Blendrahmen 70 mm
Verstärkung: Kammer 1: 6709 Aussteifung 26.5x26.5x1.5 mm
Flügel  6003 Flügel 82 mm
Verstärkung: Kammer 1: 6714 Aussteifung 43x26.5x2 mm, Kammer 2: Ohne Verstärkung
Teilungen  6054 Pfosten 108 mm
Verstärkung: Kammer 1: 6750 Aussteifung 58x32x2 mm, Kammer 2: Ohne Verstärkung,
Kammer 3: Ohne Verstärkung
Beschlag  Dreh-Kipp links (Feld: 1)
  Dreh-Kipp rechts (Feld: 2)
  Fest im Rahmen (Feld: 3)
Griff  Fenster (Öffnung 1, 2)
Fenstergriff Farbe weiß
Glas / Füllung  Wärmedämmglas 8-12-6-12-8 Swisspacer Ultimate;
  2 x TRAV VSG 8 mm / ESG 6 mm

Teilungsmaße horizontal  500mm
Teilungsmaße vertikal  1150mm
Menge: 4,000 Stk

**1.2.50 2-flügliges Fenster**
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
2-teiliges Fenster

Größe  2000 mm x 1550 mm
Material  PVC
Profilsystem  Galean, S 9000 MD
Farbe  Weiß., Grundkörper Weiß (GKF)
Dichtung  Grau
Rahmen  6002 Blendrahmen 70 mm
Verstärkung: Kammer 1: 6709 Aussteifung 26.5x26.5x1.5 mm
Flügel  6003 Flügel 82 mm
Verstärkung: Kammer 1: 6714 Aussteifung 43x26.5x2 mm, Kammer 2: Ohne Verstärkung
Teilungen  6054 Pfosten 108 mm
Verstärkung: Kammer 1: 6750 Aussteifung 58x32x2 mm, Kammer 2: Ohne Verstärkung,
Kammer 3: Ohne Verstärkung
Beschlag  Dreh-Kipp links (Feld: 1)
  Dreh-Kipp rechts (Feld: 2)
Griff  Fenster (Öffnung 1, 2)
Fenstergriff Farbe weiß

Glas / Füllung  Wärmedämmglas 4-12-4-12-4 Swisspacer Ultimate

Teilungsmaße vertikal  600mm
Menge: 8,000 Stk

**1.2.60 Balkonelement mit Bockelement**
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
Gekoppeltes Element bestehend aus:
1-teiliges Fenster

Größe  2600 mm x 2180 mm Außenmaß
  1690.8 mm x 1500 mm  Rahmenaußenmaß
Material  PVC
Profilsystem  Galean, S 9000 MD
Farbe  Weiß., Grundkörper Weiß (GKF)
Dichtung  Grau
Rahmen  6002 Blendrahmen 70 mm
Verstärkung: Kammer 1: 6709 Aussteifung 26.5x26.5x1.5 mm
Beschlag  Fest im Rahmen
Glas / Füllung  Wärmedämmglas 4-12-4-12-4 Swisspacer Ultimate

1-teilige Fenstertür
Größe  2600 mm x 2180 mm Außenmaß
  890.8 mm x 2180 mm  Rahmenaußenmaß
Material  PVC
Profilsystem  Galean, S 9000 MD
Farbe  Weiß., Grundkörper Weiß (GKF)
Dichtung  Grau
Rahmen  6002 Blendrahmen 70 mm
Verstärkung: Kammer 1: 6709 Aussteifung 26.5x26.5x1.5 mm
  Flügel 6003 Flügel 82 mm
Verstärkung: Kammer 1: 6714 Aussteifung 43x26.5x2 mm, Kammer 2: Ohne Verstärkung
Beschlag  Dreh-Kipp rechts
Griff  Fenstertür (Öffnung 1)
Fenstertürgriff Farbei weiß
Glas / Füllung  Wärmedämmglas 4-12-4-12-4 Swisspacer Ultimate
Zubehör  6431 Wetterschenkel [außen] (unten)
Farbe :  E6/EV1 silber eloxiert
Bodenschwelle  2560 Bodenschwelle
Elementverbindungssyteme 5204 Kopplung (1)
Menge: 4,000 Stk

**1.2.70 Balkontürelemen 2-flüglig**
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
2-teilige Fenstertür

Größe  1900 mm x 2000 mm
Material  PVC
Profilsystem  Galean, S 9000 MD
Farbe  Weiß., Grundkörper Weiß (GKF)
Dichtung  Grau
Rahmen  6002 Blendrahmen 70 mm
Verstärkung: Kammer 1: 6709 Aussteifung 26.5x26.5x1.5 mm
  Flügel  6003 Flügel 82 mm
Verstärkung: Kammer 1: 6714 Aussteifung 43x26.5x2 mm, Kammer 2: Ohne Verstärkung
Beschlag  Stulp Bedarfsflügel links (Feld: 1)
  Stulp Arbeitsflügel Dreh-Kipp rechts (Feld: 2)
Griff  Fenstertür (Öffnung 2)
Fenstertürgriff Farbe weiß
Glas / Füllung  Wärmedämmglas 4-12-4-12-4 Swisspacer Ultimate
Zubehör  6431 Wetterschenkel [außen] (unten (2x))
Farbe :  E6/EV1 silber eloxiert
Bodenschwelle  2560 Bodenschwelle
Stulp  6012 Stulp 74 mm
Verstärkung: Kammer 1: 6711 Aussteifung 44x19.5x1.5 mm

Teilungsmaße vertikal  950mm
Menge: 12,000 Stk

#### Abschnitt 1.3 Fenster Immenbarg 6/8 (Kita)

**1.3.10 Oberlichter Typ 1**
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
2-teiliges Fenster

Größe  2800 mm x 800 mm
Material  PVC
Profilsystem  Galean, S 9000 MD
Farbe  Weiß., Grundkörper Weiß (GKF)
Dichtung  Grau
Rahmen  6002 Blendrahmen 70 mm
Verstärkung: Kammer 1: 6709 Aussteifung 26.5x26.5x1.5 mm
  Flügel  6003 Flügel 82 mm
Verstärkung: Kammer 1: 6714 Aussteifung 43x26.5x2 mm, Kammer 2: Ohne Verstärkung
Teilungen  6054 Pfosten 108 mm
Verstärkung: Kammer 1: 6750 Aussteifung 58x32x2 mm, Kammer 2: Ohne Verstärkung,
  Kammer 3: Ohne Verstärkung
Beschlag  Kipp
Griff  Fenster (Öffnung 1, 2)
Fenstergriff Farbe weiß
Glas / Füllung  Wärmedämmglas 4-12-4-12-4 Swisspacer Ultimate

Teilungsmaße vertikal  1400mm
Menge: 6,000 Stk

**1.3.20 Nebeneingangstüren Hinterseite**
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
1-teilige Nebeneingangstür

Größe  1150 mm x 2200 mm
Material  PVC
Profilsystem  Galean, S 9000 MD
Farbe  Weiß., Grundkörper Weiß (GKF)
Dichtung  Grau
Rahmen  6016 Blendrahmen 84 mm
Verstärkung: Kammer 1: 6716 Aussteifung 26x40.5x2 mm
  Flügel  6017 Flügel 108 mm
Verstärkung: Kammer 1: 6720 Aussteifung 41.8x44.5x2 mm, Kammer 2: Ohne Verstärkung
Beschlag  Dreh links
Griff  Haustür (Öffnung 1)
Türgriff  Farbe weiß
Haustür  Stoßgriff Aluminium
  Rosette Aluminium
  Rosette Aluminium

Glas / Füllung  Wärmedämmglas 4-12-4-12-4 Swisspacer Ultimate (Feld: 1.1)
  Paneel 2/32/2 (Feld: 1.2)
Sprossen  (Feld 1) 6049 Pfosten 92 mm
  (von unten: 1450 mm)
Zubehör  6431 Wetterschenkel [außen] (unten)
Farbe :  E6/EV1 silber eloxiert
Bodenschwelle  2560 Bodenschwelle
Menge: 4,000 Stk

**1.3.30 Nebeneingangstüren Vorderseite**
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
1-teilige Nebeneingangstür

Größe  1150 mm x 2200 mm
Material  PVC
Profilsystem  Galean, S 9000 MD
Farbe  Weiß., Grundkörper Weiß (GKF)
Dichtung  Grau
Rahmen  6016 Blendrahmen 84 mm
Verstärkung: Kammer 1: 6716 Aussteifung 26x40.5x2 mm
  Flügel  6017 Flügel 108 mm
Verstärkung: Kammer 1: 6720 Aussteifung 41.8x44.5x2 mm, Kammer 2: Ohne Verstärkung
Beschlag  Dreh rechts
Griff  Haustür (Öffnung 1)
Türgriff  Farbe weiß
Haustür  Stoßgriff Aluminium
  Rosette Aluminium
  Rosette Aluminium

Glas / Füllung  Wärmedämmglas 4-12-4-12-4 Swisspacer Ultimate (Feld: 1.1)
  Wärmedämmglas 4-12-4-12-4, VSG glass 4 mm innen Swisspacer Ultimate (Feld: 1.2)
Sprossen  (Feld 1) 6049 Pfosten 92 mm
  (von unten: 1400 mm)
Zubehör  6431 Wetterschenkel [außen] (unten)
Farbe :  E6/EV1 silber eloxiert
Bodenschwelle  2560 Bodenschwelle
Menge: 4,000 Stk

**1.3.40 Feste Fensterelemente Vorderseite**
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
1-teiliges Fenster

Größe  2800 mm x 1800 mm
Material  PVC
Profilsystem  Galean, S 9000 MD
Farbe  Weiß., Grundkörper Weiß (GKF)
Dichtung  Grau
Rahmen  6002 Blendrahmen 70 mm
Verstärkung: Kammer 1: 6709 Aussteifung 26.5x26.5x1.5 mm
Beschlag  Fest im Rahmen
Glas / Füllung  Wärmedämmglas 4-12-4-12-4 Swisspacer Ultimate
Menge: 5,000 Stk

**1.3.50 Oberlichter Typ 2**
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
2-teiliges Fenster

Größe  2800 mm x 800 mm
Material  PVC
Profilsystem  Galean, S 9000 MD
Farbe  Weiß., Grundkörper Weiß (GKF)
Dichtung  Grau
Rahmen  6002 Blendrahmen 70 mm
Verstärkung: Kammer 1: 6709 Aussteifung 26.5x26.5x1.5 mm
Teilungen  6054 Pfosten 108 mm
Verstärkung: Kammer 1: 6750 Aussteifung 58x32x2 mm, Kammer 2: Ohne Verstärkung,
  Kammer 3: Ohne Verstärkung
Beschlag  Fest im Rahmen
Glas / Füllung  Wärmedämmglas 4-12-4-12-4 Swisspacer Ultimate
Teilungsmaße vertikal  1400mm
Menge: 6,000 Stk

**1.3.60 Oberlichter Typ 3**
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
1-teiliges Fenster

Größe  1150 mm x 800 mm
Material  PVC
Profilsystem  Galean, S 9000 MD
Farbe  Weiß., Grundkörper Weiß (GKF)
Dichtung  Grau
Rahmen  6002 Blendrahmen 70 mm
Verstärkung: Kammer 1: 6709 Aussteifung 26.5x26.5x1.5 mm
Flügel  6003 Flügel 82 mm
Verstärkung: Kammer 1: 6714 Aussteifung 43x26.5x2 mm, Kammer 2: Ohne Verstärkung
Beschlag  Kipp
Griff  Fenster (Öffnung 1)
Fenstergriff Farbe weiß

Glas / Füllung  Wärmedämmglas 4-12-4-12-4 Swisspacer Ultimate
Menge: 4,000 Stk

#### Abschnitt 1.4 Montageleistungen

**1.4.10 Montageleistung: Fenster Ausbau und Entsorgung**
*** Pauschalposition
Montageleistung: Vollständiger Ausbau und Entsorgung der Bestandsfenster inkl. aller Befestigungen und Anbauten.
Beim Ausbau der Fenster ist darauf zu achten, dass es möglichst zu keinen Beschädigungen an den Leibungen kommt. Sämtliche Beschädigungen müssen im Nachgang beseitigt werden.

Im Einheitspreis dieser Position ist neben dem vor benannten Ausbau auch der Abtransport, das Abfahren und fachgerechte Entsorgen sowie die Reinigung des Ausbauortes einzukalkulieren.

Die Menge der auszubauenden Fenster ergibt sich aus den Positionen des Titel 1.1

Die ausgebauten Konstruktionen sind gem den gesetzlichen Vorschriften der Kreislaufwirtschft zuzuführen.

Der Nachweis ist zu erbringen.
Menge: 1,000 psch

**1.4.20 Montageleistung der Fensterelemente aus Titel 1.1.**
*** Pauschalposition
Montageleistung der Fensterelemente
Lage:  umlaufend. Elemente transportieren, einsetzen, befestigen
- Abdichtung außen mit vorkomprimiertem
Dichtungsband
- Ausschäumen mit wärmedämmendem PU-Schaum
- Abdichtung innen mit elastischen Aryl-Dichtstoff
- Abkleben der Fensteranschlussfugen auf der Fassade.
- Verleistung der Fenster von der Innenseite
Menge: 1,000 psch

#### Abschnitt 1.5 Studenlohnarbeiten

**1.5.10 Stundenlohnarbeiten Tischler / Geselle auf Anweisung der**
Stundenlohnarbeiten Tischler / Geselle auf Anweisung der Bauleitung
Inkl Kleinmaterialaufwand
Menge: 20,000 h
